# OL Tauer, Jänschwalder Str.
Angebotsaufforderung (GAEB 90, DA83)
Währung: EUR
Auftraggeber: Amt Peitz

## Zusätzlicher Text
Hinweis zum Leistungsverzeichnis und zur Baudurchführung Jänschwalder
Gem. Tauer

Das Gesamtvorhaben ist in 2 Lose geteilt:

Los 1 - Erneuerung der Trinkwasserleitung, AG: GEWAP Gesellschaft für
Wasserver- und Abwasserentsorgung Peitz mbH, Kraftwerkstraße 28 A, 03185
Peitz.
Baudurchführung Ende April bis Anfang Juni 2026.

Los 2 - Sanierung der Jänschwalder Straße, AG:  Amt Peitz für die
Gemeinde Tauer
Baudurchführung Ende Mai bis Ende August 2026.
Für die Asphaltaufnahme in Teilbereichen der Jänschwalder Straße und
einer gepflasterten Zufahrt ist der Einsatz des AN mit Beginn der
Arbeiten für Los 1 zu berücksichtigen. Der AN wird zur Bauanlaufberatung
Los 1 eingeladen.

Sowohl eine getrennte als auch eine gemeinsame Vergabe beider Lose sind
möglich.

Bei einer getrennten Vergabe muss der AN die notwendigen
Aufbrucharbeiten in der Fahrbahn und in den Zufahrten vorab ausführen.
Der Aufbruch sind Einzelflächen. Die Verkehrssicherung übernimmt der AN

Los 1.

In dem Leistungsverzeichnis ist zu berücksichtigen, das neben der
Jänschwalder Straße auch ein Teilstück der Bergstraße von ca.40 m Länge
und ca. 3,00 m Ausbaubreite Teil der Gesamtleistung ist. In den
einzelnen Positionen wird die Menge nicht gesondert ausgewiesen.
Die Bergstraße liegt in der Verlängerung der Jänschwalder Straße über
der
L 50/Hauptstraße in einem Abstand von ca. 120 m.

## Los 2 Straßenbau
Datum: 05.02.26

### 1 Baustelleneinrichtung

#### 1.1 Baustelle einrichten, räumen

**1.1.1 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**1.1.2 Baustelle räumen Sämtl. LV-Abschn.**
StL-Nr. 21910111201
Baustelle von allen Geräten, Anlagen, Einrichtungen und
dgl. räumen. Benutzte Flächen und Wege entsprechend dem
ursprünglichen Zustand herrichten. Soweit nicht für
bestimmte Leistungen für das Räumen der Baustelle gesonderte Positionen im Leistungsverzeichnis enthalten
sind, gilt die Pauschale
für alle Leistungen sämtlicher Abschnitte des Leistungsverzeichnisses.
Menge: 1,000 Psch

**1.1.3 Baustellenschild anfert. und aufst . Folie Typ 1**
StL-Nr. 21910140701
Baustelleninformationsschild einschließlich Aufstellvorrichtung nach Unterlagen des AG anfertigen und beschriften, zur Baustelle anfahren und standsicher aufstellen. Notwendige Erdarbeiten ausführen, Fundamente
herstellen. Statischen Nachweis erbringen. Bauschild
während der Bauzeit unterhalten und säubern.
Verkehrszeichenfolie Typ 1, voll retroreflektierend.
Menge: 1,000 St

**1.1.4 Baustellenschild abbauen Schild 2,7/2,0 m*Verwerten**
StL-Nr. 21910141721
Baustelleninformationsschild und Aufstellvorrichtung
abbauen, Fundamente abbrechen. Abbruchgut nach Wahl des
AN verwerten. Benutzte Fläche entsprechend dem ursprünglichen Zustand herrichten.
Größe = 2,70/2,00 m.
Baustelleninformationsschild und Aufstellvorrichtung
nach Wahl des AN verwerten.
Menge: 1,000 St

**1.1.5 Vorankündigung erstellen**
StL-Nr. 219101508
Vorankündigung gemäß Baustellenverordnung erstellen und
spätestens zwei Wochen vor Einrichten der Baustelle der
zuständigen Behörde übermitteln. Vorankündigung sichtbar und witterungsgeschützt auf der Baustelle aushängen. Bei erheblichen Änderungen während der Bauzeit
anpassen.
Menge: 1,000 Psch

**1.1.6 Baustellenschild anfert. und aufst . Folie Typ 1**
Baustelleninformationsschild einschließlich Aufstellvorrichtung nach Unterlagen des AG anfertigen und beschriften, zur Baustelle anfahren und standsicher aufstellen. Notwendige Erdarbeiten ausführen, Fundamente
herstellen. Statischen Nachweis erbringen. Bauschild
während der Bauzeit unterhalten und säubern.
Verkehrszeichenfolie Typ 1, voll retroreflektierend.
Größe = 4,00/3,00 m.
Menge: 1,000 St

**1.1.7 Baustellenschild abbauen Schild 4,0/3,0 m*Verwerten**
StL-Nr. 21910141711
Baustelleninformationsschild und Aufstellvorrichtung
abbauen, Fundamente abbrechen. Abbruchgut nach Wahl des
AN verwerten. Benutzte Fläche entsprechend dem ursprünglichen Zustand herrichten.
Größe = 4,00/3,00 m.
Baustelleninformationsschild und Aufstellvorrichtung
nach Wahl des AN verwerten.
Menge: 1,000 St

**1.1.8 Anliegerinformationen erstellen**
Anliegerinformationen erstellen.
In dem Text sind Angaben über Baubeginn, Bauablauf,
Bauabschnitte, Sperrungen, zuständige Ansprechpartner
des AG und des AN zu machen.
Informationsschreiben mit dem AG abstimmen und vor
Baubeginn sowie bei Änderungen der Verkehrsführung,
bei Einschränkungen der Anlieger usw. an alle Anlieger
verteilen.
Menge: 1,000 Psch

**1.1.9 Gewährleistung und Sicherung der Müllabfuhr**
Gewährleistung und Sicherung der Müllabfuhr

Gewährleistung und Sicherung der Müllabfuhr für die
Anlieger während der gesamten Bauzeit. Erkundigung über
die Müllabfuhrtermine.
Abstimmungen mit den Anliegern und Entsorger
Postanschrift
Heinrich-Heine-Straße 1
03149 Forst (Lausitz)/Barsc (Luzyca)
abfallwirtschaft@lkspn.de
03562 6925-0
03562 6925-113  selbsttätig führen.
Transport der einzelnen Müllbehälter vom jeweiligen
Einzelstandort zu den Sammelstandorten und zurück.
Die Abfallbehälter haben zum jeweiligen Entsorgungstag
zur vom Entsorger vorgegebenen Zeitpunkt an den
abgestimmten Sammelstandorten zur Entsorgung bereit zu
stehen.
Menge: 1,000 Psch

**1.1.10 Zulage Koordinierung Arbeiten Dritter mit Bauablauf**
Zulage Koordinierung Arbeiten Dritter mit Bauablauf

Zulage für die selbsttätig zu führende Koordinierung
und Ausführung der Bauleistungen in Überschneidung mit
den Vorhaben Dritter wie z.B. GeWAP, Telekommunikation
etc. (Medienträger). Straßenmeisterei einladen zur
Abstimmung Anschluss L 502.
Menge: 1,000 psch

**1.1.11 Absteckung und Vermessung**
Absteckung- und Vermessungsarbeiten für das gesamte
Bauvorhaben
-Herstellen und Sichern von Lage- und  Höhenfestpunkten
durch Anschluß an das Festpunktnetz mittels Polygonzug,
einschl. Erstabsteckung der Straßenhauptachsen.
Übergabe der Meßdaten an den Auftraggeber.
- Planums-und Zwischenschichtabsteckung
- Deckenhöhenabsteckung,
- Schnurdrahterstellung und Einmessung

einschl. Bestandsschlussvermessung aller durchgeführten
Arbeiten, sowie Bestandsaufnahmen und Messungen der
Topographie (Oberfläche).

Desweiteren sind Vermessungen und Dokumentationen mit
Ausweisungen von Flächen in m² im Bestandsplan für
folgende Bereiche vorzunehmen und darzustellen:
- Straßenflächen je nach Befestigungsart
- Zufahrtenflächen
- Bankettflächen
- Flächen Oberbodenandeckungen

Zur Erstellung der Planunterlagen sind die Einmessungen
im Koordinatensystem ETRS 89 und im Höhensystem DHHN
2016 auszuführen.

Die Unterlagen sind zum Einen 1-fach in Papierform,
mehrfarbig und zum Anderen in digitaler Form im
pdf-Format sowie als dxf- oder dwg-Datei zu übergeben.
Menge: 1,000 Psch

#### 1.2 Gutachten und Beratung, Sonstiges

**1.2.1 Beweissicherungsverfahren Jänschwalder Straße und Bergstraße**
Beweissicherungsverfahren vor Baubeginn
in der Jänschwalder Straße an 7 Bauwerken für 6
Grundstücke und in der Bergstraße an 2 Grundstücken
(Nr. 5 und 6)
durch einen öffentlich bestellten Gutachter für
Bauwerksschäden zur Feststellung des Zustandes der
baulichen Anlagen, einschl. Gebäude mit Einfriedungen
und Zäunen, sowie an angrenzenden Straßen-/ Geh-Radweg
und Zufahrtsbefestigungen.
Beweissicherung einschließlich Nachweissicherung auf
Grundlage der DIN 4123.
Hierbei sind die Bereiche zu dokumentieren, die durch
die Baumaßnahme direkt oder indirekt betroffen sind.
Erstellen einer Niederschrift mit Fotodokumentation
für jedes Grundstück gesondert,
die seitens der jeweiligen Grundstückseigentümer
mit Unterschrift anzuerkennen sind.
Menge: 1,000 psch

**1.2.2 Erstellen eines abschließenden Gutachtens nach Beendigung der Bauarbei ten**
Erstellen eines abschließenden Gutachtens nach
Beendigung der Bauarbeiten, aufbauend auf die
Beweissicherung wie vor beschrieben bzw. das erstellte
Gutachten,
unter Berücksichtigung der eventuell durch die
Bauarbeiten entstandenen Schäden. Beweissicherung
einschließlich Nachweissicherung auf Grundlage der DIN
4123.
Im Gutachten sind erforderlichenfalls
Sanierungsvorschläge für die entstandenen Schäden
einzuarbeiten. Sämtliche Kosten für den
Sachverständigen, die Gutachten und dgl. sind
einzurechnen.
Der AG ist von Forderungen Dritter freizuhalten.
Menge: 1,000 psch

**1.2.3 Belastungsfahrze-ug bereitstellen**
StL-Nr. 218101707
Belastungsfahrzeug als Gegengewicht (z.B. ausreichend
beladener Lkw) für Plattendruckversuch bei Kontrollprüfungen bereitstellen.
Menge: 3,000 h

**1.2.4 Plattendruckvers. f.Kpruefg.durchf.**
StL-Nr. 203101715
Plattendruckversuch nach DIN 18 134 fuer Kontrollpruefung nach Angabe des AG durchfuehren einschliesslich
Bereitstellung saemtlicher Geraete, jedoch ohne Auswertung und Darstellung der Messergebnisse.
Menge: 6,000 St

**1.2.5 Grenzstein sichern**
Grenzstein

vorhandenen Grenzstein während der Bauarbeiten sichern,
wenn erforderlich aufnehmen und durch öffentlich
bestellten Vermesser als Grenzmarkierung im neu
hergestellten Gehweg wieder einbauen bzw. errichten
Menge: 8,000 St

#### 1.3 Verkehrssicherung

**1.3.1 Verkehrssicherung läng.Dauer aufst . Arb.st.u.Uml.str In/außer Kraft Kontr.ges.vergüt.**
StL-Nr. 216105102391091
Verkehrssicherung an Arbeitsstellen von längerer Dauer
aufstellen und beseitigen. Vorhalten, Warten und
Betreiben werden gesondert vergütet. Vorübergehende Si-
cherungsmaßnahmen durchführen. Vorübergehende Markierung, transportable Lichtsignalanlage, bauliches Leitelement und transportable Schutzeinrichtung werden gesondert vergütet. 70 v.H. der Pauschale werden nach betriebsfertigem Aufstellen, der Rest nach Beseitigen
vergütet.
Verkehrssicherung an Arbeitsstelle und Umleitungsstrecke.
Nach RSA, Regelplan 'B I /15.'
Vorhandene Verkehrsschilder nach Unterlagen des AG außer Kraft und wieder in Kraft setzen.
Für Bauphase 'Straßenbau unter Gewährleistung der
Zugänglichkeit für Fußgänger/Anlieger innerhalb der
Baustrecke. Sämtliche Absperrungen für die
Fußläufigkeit quer und längs sind einzukalkulieren.'
Kontrolle gem. ZTV-SA für die gesamte Arbeitsstellensicherung wird gesondert vergütet.
Menge: 1,000 Psch

**1.3.2 Verkehrssicherung läng. Dauer vorh . Arb.st.u.Uml.str.**
StL-Nr. 2161051073900
Verkehrssicherung an Arbeitsstellen von längerer Dauer
vorhalten, warten und betreiben. Vorübergehende Sicherungsmaßnahmen durchführen. Die Vergütung erfolgt nach
der vom AG festgelegten Einsatzzeit.
Verkehrssicherung an Arbeitsstelle und Umleitungsstrecke.
Nach RSA, Regelplan 'wie zuvor vollumfänglich
beschrieben.'
Menge: 90,000 d

**1.3.3 Verkehrssicherung läng.Dauer aufst . Arb.st.u.Uml.str In/außer Kraft Kontr.ges.vergüt.**
StL-Nr. 216105102391091
Verkehrssicherung an Arbeitsstellen von längerer Dauer
aufstellen und beseitigen. Vorhalten, Warten und
Betreiben werden gesondert vergütet. Vorübergehende Si-
cherungsmaßnahmen durchführen. Vorübergehende Markierung, transportable Lichtsignalanlage, bauliches Leitelement und transportable Schutzeinrichtung werden gesondert vergütet. 70 v.H. der Pauschale werden nach betriebsfertigem Aufstellen, der Rest nach Beseitigen
vergütet.
Verkehrssicherung an Arbeitsstelle und Umleitungsstrecke.
Nach RSA, Regelplan 'B I /15.'
Vorhandene Verkehrsschilder nach Unterlagen des AG außer Kraft und wieder in Kraft setzen.
Für Bauphase 'Straßenbau in der Bergstraße unter
Gewährleistung der Zugänglichkeit für
Fußgänger/Anlieger (jeweils 1 Grundstück  innerhalb der
Baustrecke. Sämtliche Absperrungen für die
Fußläufigkeit quer und längs sind einzukalkulieren.'
Kontrolle gem. ZTV-SA für die gesamte Arbeitsstellensicherung wird gesondert vergütet.
Menge: 1,000 Psch

**1.3.4 Verkehrssicherung läng. Dauer vorh . Arb.st.u.Uml.str.**
StL-Nr. 2161051073900
Verkehrssicherung an Arbeitsstellen von längerer Dauer
vorhalten, warten und betreiben. Vorübergehende Sicherungsmaßnahmen durchführen. Die Vergütung erfolgt nach
der vom AG festgelegten Einsatzzeit.
Verkehrssicherung an Arbeitsstelle und Umleitungsstrecke.
Nach RSA, Regelplan 'wie zuvor vollumfänglich
beschrieben.'
Menge: 14,000 d

**1.3.5 Kontrolle der Arbeitsstellensi-cher. zwei bzw.einmal*Schriftl.Dokument**
StL-Nr. 21610580211
Kontrolle der Arbeitsstellensicherung gem. ZTV-SA
durchführen. Die Kontrolle ist unmittelbar nach deren
Durchführung zu erfassen und zu dokumentieren. Arbeits-
und Hilfsmittel sind vom AN zu stellen und dem AG jederzeit zugänglich zu machen.
Kontrolle zweimal täglich, an arbeitsfreien Tagen einmal täglich.
Kontrolle durch schriftliche Dokumentation nach Unterlagen des AG.
Menge: 90,000 d

**1.3.6 Bauzaun aufstellen und entfernen Zaunhöhe 1,75 m*Stahlgitter-FT**
StL-Nr. 21910120723
Bauzaun nach Unterlagen des AG einschl. der erforderlichen Tore und Pfosten standsicher aufstellen, während
der Bauzeit vorhalten und unterhalten sowie nach Beendigung der Bauzeit entfernen. 70 v.H. des Preises werden nach Aufstellen, der Rest nach Entfernen des Bauzaunes vergütet.
Zaunhöhe = 1,75 m.
Zaun aus Stahlgitter-Fertigteilen.
Menge: 270,000 m

### 2 Straßenbau

#### 2.1 Erdarbeiten

**2.1.1 Suchgraben herstellen*Tiefe >1,25-1,75m mitMasch.unterst.*Boden einb.u.v.**
StL-Nr. 217808911922001
Suchgraben nach Unterlagen des AG einschließlich Handschachtung herstellen. Aushub zur Wiederverwendung
seitlich lagern. Beschreibung der Homogenbereiche nach
Unterlagen des AG. Abgerechnet wird nach Abtragsprofilen.
Homogenbereiche 'B'
Grabentiefe über 1,25 bis 1,75 m.
Handschachtung mit Maschinenunterstützung.
Seitlich gelagerten Boden einbauen und verdichten.
Menge: 10,000 m3

**2.1.2 Oberboden abtragen*Abtrag ü. 10-30cm Oberb.Verw. AN*Abrechnung Abtrag**
StL-Nr. 218106119902101
Oberboden ggf. einschließlich Vegetationsdecke abtragen. Homogenbereiche nach Unterlagen des AG.
Homogenbereich 'A'
Dicke des Abtrages über 10 bis 30 cm.
Oberboden der Verwertung nach Wahl des AN zuführen.
Abgerechnet wird nach Abtragsprofilen.
Menge: 10,000 m3

**2.1.3 Planum herstellen Ev2 = 45 MPa**
StL-Nr. 21810624901
Planum herstellen nach Unterlagen des AG.
Verformungsmodul Ev2 = 45 MPa.
Menge: 580,000 m2

**2.1.4 Boden bzw. Fels lösen und verwerten profilg. lösen*Planum gesondert Abrechnung Abtrag**
StL-Nr. 22410621301020100
Boden bzw. Fels aus Abtragsbereichen profilgerecht
lösen, laden und nach Wahl des AN verwerten. Beschreibung der Homogenbereiche nach Unterlagen des AG. Die
Herstellung von Mulden und Gräben wird gesondert vergütet.
Profilgerecht lösen.
Das Herstellen des Planums wird gesondert vergütet.
Abrechnung nach Abtragsprofilen.
Menge: 240,000 m3

**2.1.5 Mauerwerk abbrechen*Kunststein ZM Ohne Sprengen*Aufbr. entfernen Nachweis führen**
StL-Nr. 21211901192100401
Mauerwerk nach Unterlagen des AG abbrechen. Abgerechnet
wird das abgebrochene Mauerwerk, wobei Öffnungen und
Nischen bis zu 0,25 m3 Einzelgröße und Schlitze bis zu
0,1 m3/m nicht abgezogen werden.
Bauteil 'Gründungs-/ Wand- und Fundamentreste im
Untergrund sowie Zaunsockel beim Zaunrückbau oder
Mauerwerkssockel als Grundstückseinfassungen'
Material = Kunststein-Mauerwerk in Zementmörtel.
Abbruch ohne Sprengen.
Sämtliche Steine und übriges Abbruchgut der Verwertung
zuführen.
Für nicht gefährlichen Abfall Nachweis nach Unterlagen
des AG führen.
Menge: 5,000 m3

**2.1.6 Beton abbrechen Fundament*Unbewehrter Beton C12/15 bis C20/25*O.Erschütterung Verwerten**
StL-Nr. 216118013112201
Beton nach Unterlagen des AG abbrechen.
Bauteil = Fundament.
Material = Unbewehrter Beton.
Druckfestigkeitsklasse über C12/15 bis C20/25.
Abbruch ohne Erschütterungen.
Abbruchgut der Verwertung nach Wahl des AN zuführen.
Menge: 5,000 m3

**2.1.7 Pflanzkübel aus Beton aufnehmen und entsorgen.**
Pflanzkübel aus Beton, Achteck, Höhe ca. 1 m,
Durchmesser ca. 2,00 m, befüllt,
aufnehmen und entsorgen.
Menge: 1,000 St

#### 2.2 Schichten ohne Bindemittel

**2.2.1 Schicht ohne Bindemittel aufnehmen STS*Dicke ü.15-20cm Geh- und Radwege*nat. Gesteinsk. Bstoff. Verw.AN.**
StL-Nr. 223812006445104
Schicht ohne Bindemittel aufnehmen.
Schicht aus Baustoffgemisch für Schottertragschichten.
Dicke über 15 bis 20 cm.
Fläche = Geh- und Radwege.
Baustoffgemisch aus natürlichen Gesteinskörnungen
nach Unterlagen des AG.
Baustoff nach Wahl des AN verwerten. Baustoff nach
Unterlagen des AG.
Menge: 130,000 m2

**2.2.2 Schicht ohne Bindemittel aufnehmen DoB*Dicke ü.15-20cm Geh- und Radwege*nat. Gesteinsk. Bstoff. Verw.AN.**
StL-Nr. 223812006845104
Schicht ohne Bindemittel aufnehmen.
Schicht aus Baustoffgemisch für Deckschichten ohne
Bindemittel.
Dicke über 15 bis 20 cm.
Fläche = Geh- und Radwege.
Baustoffgemisch aus natürlichen Gesteinskörnungen
nach Unterlagen des AG.
Baustoff nach Wahl des AN verwerten. Baustoff nach
Unterlagen des AG.
Menge: 20,000 m2

**2.2.3 Schicht ohne Bindemittel aufnehmen STS Fahrbahn*nat. Gesteinsk. Bstoff. Verw. AN*Abrechng. Abtrag**
StL-Nr. 223812010491141
Schicht ohne Bindemittel aufnehmen
Schicht aus Baustoffgemisch für Schottertragschichten.
Dicke 'nach vorhandenen Maßen'
Fläche = Fahrbahn.
Baustoffgemisch aus natürlichen Gesteinskörnungen
nach Unterlagen des AG.
Baustoff nach Wahl des AN verwerten. Baustoff nach
Unterlagen des AG.
Abgerechnet wird nach Abtragsprofilen.
Menge: 150,000 m3

**2.2.4 Schottertragschi-cht herstellen Bk0,3 o.F.*0/45 URM n. Unterl. AG**
StL-Nr. 22381232042100900
Schottertragschicht herstellen.
In Verkehrsflächen der Belastungsklasse Bk0,3,
ohne Fertiger bei schwieriger Profilgestaltung oder bei zahlreichen Einbauten.
Baustoffgemisch 0/45.
Umweltrelevante Anforderungen beim Einsatz von Baustoffgemischen nach Unterlagen des AG.
Einbaudicke '28 cm'
Menge: 100,000 m2

**2.2.5 Schottertragschi-cht herstellen Bk0,3*0/32 URM n. Unterl. AG*Dicke 25 cm**
StL-Nr. 22381232031100300
Schottertragschicht herstellen.
In Verkehrsflächen der Belastungsklasse Bk0,3,
mehrlagig, oberer Lage mit Fertiger.
Baustoffgemisch 0/32.
Umweltrelevante Anforderungen beim Einsatz von Baustoffgemischen nach Unterlagen des AG.
Einbaudicke = 25 cm.
Menge: 540,000 m2

**2.2.6 Bankett profilgerecht herstellen Neben Fahrbahn * Baustoff. C 90/3 * Breite U.AG 12 tief+ 6 hoch * 3 cm tiefer EV2 mind. 80MPa**
Bankett gemäß ZTV E-StB profilgerecht herstellen.
Neben Verkehrsfläche Fahrbahn.
Baustoffgemisch, Kategorie C 90/3, Größtkorn
von 32 mm. Der Feinkornanteil muss im eingebauten Zu-
Stand 8 M.-v.H. bis 12 M.-v.H. betragen.
Einbaubreite nach Unterlagen des AG.
Querneigung 12 v.H. am tiefliegenden und 6 v.H. am
hochliegenden Fahrbahnrand.
Einbau 3 cm tiefer als Fahrbahnrand.
Verformungsmodul EV2 auf der Oberfläche mindestens
80 MPa.
Menge: 20,000 m3

**2.2.7 Erschwernis durch Einbauten**
StL-Nr. 21611290299
Erschwernis durch Einbauten.
Beim 'Aufnehmen und Herstellen von Schichten ohne
Bindemittel '
Einbauten 'Schächte, Hydranten, Schieberkappen'
Menge: 5,000 St

#### 2.3 Asphaltarbeiten

**2.3.1 Asphaltbefestigu-ng trennen Anbauber. längs*schneiden Dicke ü. 3-6 cm**
StL-Nr. 2231130381102
Asphaltbefestigung geradlinig trennen.
im Anbaubereich längs zur Fahrbahnachse
Trennen durch Schneiden.
Dicke der Asphaltbefestigung über 3 bis 6 cm.
Menge: 50,000 m

**2.3.2 Asphalt fräsen*Asphaltbeton Tiefe ü.6-8 cm*Fahrbahn Fräsasph. verw.**
StL-Nr. 22311300592501010
Asphalt fräsen und Fräsgut aufnehmen. Anschlusskante
geradlinig auf Frästiefe herstellen. Der Schnittlinienabstand darf maximal 15 mm betragen.
Asphalt 'Trag- und Deckschicht. Verwertungsklasse A.
Asphalt ist gerissen, die Oberfläche ist ungleichmäßig,
die Ränder gebrochen bzw. Überwachsen.'
Asphaltdeckschicht = Asphaltbeton.
Frästiefe über 6 bis 8 cm.
Fläche = Fahrbahn.
Fräsasphalt nach Wahl des AN verwerten.
Menge: 340,000 m2

**2.3.3 Asphalt fräsen*Asphaltbeton Tiefe ü.6-8 cm*Geh- und Radwege Breite ü150-200cm*Fräsasph. verw.**
StL-Nr. 22311300592505510
Asphalt fräsen und Fräsgut aufnehmen. Anschlusskante
geradlinig auf Frästiefe herstellen. Der Schnittlinienabstand darf maximal 15 mm betragen.
Asphalt 'beton als Trag- und Deckschicht entlang eines
Zaunes.'
Asphaltdeckschicht = Asphaltbeton.
Frästiefe über 6 bis 8 cm.
Fläche = Geh- und Radwege.
Breite der Fläche über 150 bis 200 cm.
Fräsasphalt nach Wahl des AN verwerten.
Menge: 70,000 m2

**2.3.4 Asphalttragsch. aus AC 22 T N herst Bk1,8-Bk0,3*Dicke 8 cm Bitumen 70/100**
StL-Nr. 223113148151000
Asphalttragschicht aus Asphalttragschichtmischgut
AC 22 T N herstellen. Anlieferung des Asphaltmischguts
in thermoisolierten Transportbehältern.
In Verkehrsflächen der Belastungsklassen Bk1,8 bis
Bk0,3.
Einbaudicke = 8 cm.
Bindemittel = 70/100.
Menge: 500,000 m2

**2.3.5 Asphaltdecksch. aus AC 11 D N herst*Dicke 4,0 cm Bitumen 50/70**
StL-Nr. 22311333891100000
Asphaltdeckschicht aus Asphaltbeton für Asphaltdeckschichten AC 11 D N herstellen. Anlieferung des
Asphaltmischguts in thermoisolierten
Transportbehältern.
In Verkehrsflächen 'der Belastungsklasse 0,3'
Einbaudicke = 4 cm.
Bindemittel = 50/70.
Menge: 500,000 m2

**2.3.6 Abstumpfungsmaßn-ahme durchführen LFK 1/3*Gestein wie Decke Menge 1 kg/m2**
StL-Nr. 2161139531110
Abstumpfungsmaßnahme zur Erhöhung der Anfangsgriffigkeit durch gleichmäßiges Aufbringen und Einwalzen von
Abstreukörnung durchführen. Nicht gebundene Abstreukörnung aufnehmen und der Verwertung nach Wahl des AN zuführen.
Abstreukörnung = Lieferkörnung 1/3.
Aus Gestein wie grobe Gesteinskörnung in Asphaltdeckschicht.
Abstreumenge = 1 kg/m2.
Menge: 500,000 m2

**2.3.7 Anschluss a. Fuge m. Fugenm. herst . Versch.Randfuge*Deckschicht Tiefe 40 mm*Breite 15 mm Fugenmasse N 2**
StL-Nr. 216113913514301
Anschluss als Fuge mit Fugenmasse herstellen.
Randfuge vor Borden, Übergängen, Abläufen u.ä.
In der Asphaltdeckschicht ausbilden.
Fugenspalttiefe = 40 mm.
Fugenspaltbreite = 15 mm.
Mit heiß verarbeitbarer Fugenmasse Typ N 2, einschließlich zugehörigem und zuvor aufgetragenem Voranstrichmittel.
Menge: 210,000 m

**2.3.8 Anschluss a. Fuge m. Fugenm. herst .*Deckschicht Tiefe 40 mm*Breite 15 mm Fugenmasse N 2**
StL-Nr. 216113913914301
Anschluss als Fuge mit Fugenmasse herstellen.
Fuge 'um kreisförmige Einbauten wie Schieberkappen,
Schächte, Hydranten'
In der Asphaltdeckschicht ausbilden.
Fugenspalttiefe = 40 mm.
Fugenspaltbreite = 15 mm.
Mit heiß verarbeitbarer Fugenmasse Typ N 2, einschließlich zugehörigem und zuvor aufgetragenem Voranstrichmittel.
Menge: 10,000 m

**2.3.9 Anschluss mit Fugenband herstellen Anschl. ADS*Anschluss quer Schichtd. 4 cm*Bis 20 m Breite 10 mm**
StL-Nr. 216113918125101
Anschluss an bestehende Asphaltschicht oder Bauteil in
der Dicke der Asphaltschicht mit Fugenband einschließlich zugehörigem und zuvor aufgetragenem Voranstrichmittel herstellen.
Anschluss an Asphaltdeckschicht.
Querfuge.
Dicke der Asphaltschicht = 4 cm.
Einzellängen bis 20,00 m.
Breite des Fugenbandes = 10 mm.
Menge: 25,000 m

**2.3.10 Erschw. infolge Einbauten Gesamt*Asphaltbef.**
StL-Nr. 2161130791599
Erschwernis infolge Einbauten, Schächten und Straßenabläufen.
Erschwernis beim Fräsen, Aufnehmen, Aufsprühen von Bi-
tumenemulsionen sowie Herstellen von Asphaltschichten.
Asphaltbefestigung.
Einbauten 'Hydranten, Schieberkappen, Schächte u.dgl.'
Menge: 5,000 St

**2.3.11 Erschw. infolge Einfassungen Gesamt*Asphaltbef. Einfassungen**
StL-Nr. 2161130841501
Erschwernis infolge Einfassungen, Borden und Fahrbahnübergängen.
Erschwernis beim Fräsen oder Aufnehmen, Aufsprühen von
Bitumenemulsionen sowie Herstellen von Asphaltschichten.
Asphaltbefestigung.
Einfassungen.
Menge: 210,000 m

#### 2.4 Pflasterarbeiten

**2.4.1 Pflasterd.m. Betonpfl.-steinen aufn. 8 cm dick*Pfl.fugenmasse ungeb. Bettung*Verwertung AN**
StL-Nr. 223115011241100
Pflasterdecke mit Pflastersteinen aus Beton aufnehmen.
Aufnehmen der Tragschicht wird gesondert vergütet.
Pflasterstein ca. 8 cm dick.
Mit Fugenfüllung aus Pflasterfugenmasse.
Bettung aus ungebundenem Bettungsmaterial.
Steine und übriges Aufbruchgut nach Wahl des AN verwerten.
Menge: 35,000 m2

**2.4.2 Pflasterd.m. Betonpfl.-steinen aufn. 8 cm dick*Pfl.fugenmasse ungeb. Bettung*Verwertung AN**
StL-Nr. 223115011241100
Pflasterdecke mit Pflastersteinen aus Beton aufnehmen.
Aufnehmen der Tragschicht wird gesondert vergütet.
Pflasterstein ca. 8 cm dick.
Mit Fugenfüllung aus Pflasterfugenmasse.
Bettung aus ungebundenem Bettungsmaterial.
Steine und übriges Aufbruchgut nach Wahl des AN verwerten.
Menge: 5,000 m2

**2.4.3 Pflasterd.m. Betonpfl.-steinen aufn. 8 cm dick*Pfl.fugenmasse ungeb. Bettung*Verwertung AN**
StL-Nr. 223115011241100
Pflasterdecke mit Pflastersteinen aus Beton aufnehmen.
Aufnehmen der Tragschicht wird gesondert vergütet.
Pflasterstein ca. 8 cm dick.
Mit Fugenfüllung aus Pflasterfugenmasse.
Bettung aus ungebundenem Bettungsmaterial.
Steine und übriges Aufbruchgut nach Wahl des AN verwerten.
Menge: 25,000 m2

**2.4.4 Bordstein aufnehmen. Hochbord Beton*Fund.ü10-20/R-St. alles Verw. AN**
StL-Nr. 223115031150200
Bordstein aufnehmen.
Bordstein = Hoch- und Rundbordstein aus Beton, Breite
bis 18 cm, Höhe bis 30 cm.
Fundament aus Beton, über 10 bis 20 cm dick, und
Rückenstütze aus Beton aufbrechen.
Sämtliche Steine und übriges Aufbruchgut nach Wahl des
AN verwerten.
Menge: 70,000 m

**2.4.5 Betondecke aufnehmen Zwickel/Streifen*Betondecke auf Unterl. ToB*ohne Bewehrung Fugenfüllstoffe*Tiefe ü. 15-20 cm erschütterungsarm*Ausb. Verw. zuf.**
StL-Nr. 22311400221411213
Betondecke ausbauen und aufnehmen. Dicke der Betondecke und Betondruckfestigkeit nach Unterlagen des AG.
Fläche = Zwickel und Streifen.
Befestigung = Betondecke.
Auf Unterlage = Tragschicht ohne Bindemittel.
Decke ohne Bewehrung, Dübel und Anker.
Einschließlich vorhandener Fugenfüllstoffe.
Gesamtausbautiefe über 15 bis 20 cm.
Erschütterungsarm aufnehmen.
Ausbaustoffe nach Wahl des AN verwerten.
Angaben zu den umweltrelevanten Merkmalen nach Unterlagen des AG.
Menge: 6,000 m2

**2.4.6 Pflasterd. aus Betonsteinen herst. Rad-/Gehwegflchn.*Fl. ü. 10-100 m2 St.100/200/80*Fase 2/2 SZ18/LA20*Bett.0/5 30 v. H. Fuge 0/4*Läuferverband**
StL-Nr. 22311510143411211
Pflasterdecke mit Pflastersteinen aus Beton mit Vorsatzbeton herstellen.
Oberfläche der Pflastersteine, Trassierung der Pflasterdecke und Verlegung der Pflastersteine in Kurvenbereichen nach Unterlagen des AG.
In Verkehrsflächen für Rad- und Gehwege. Rutschwiderstand SRT-Wert mind. 55.
Einzelflächen über 10,00 bis 100,00 m2.
Format für Rastermaß = 100/200/80 mm.
Fase max. 2/2 mm.
Baustoffgemisch für Bettung und Fugen Kategorie
SZ18/LA20.
Bettung aus Baustoffgemisch 0/5, Anteil an Körnung unter 2 mm max. 30 Massenprozent, E CS35, C 90/3.
Fuge mit Baustoffgemisch 0/4, GU, F, E CS35, C 90/3,
Fugenmaterial einarbeiten und einschlämmen, Fugenschluss durch Einfegen und Einschlämmen herstellen.
Steine im Läuferverband verlegen.
Menge: 7,000 m2

**2.4.7 Pflasterd. aus Betonsteinen herst. Über-/Zufahrten*Flächen ü. 2-10m2 St.100/200/80*Fase 2/2 SZ18/LA20*Bett.0/5 30 v. H. Fuge 0/4*Läuferverband**
StL-Nr. 22311510162411211
Pflasterdecke mit Pflastersteinen aus Beton mit Vorsatzbeton herstellen.
Oberfläche der Pflastersteine, Trassierung der Pflasterdecke und Verlegung der Pflastersteine in Kurvenbereichen nach Unterlagen des AG.
In Überfahrten und Zufahrten.
Einzelflächen über 2,00 bis 10,00 m2.
Format für Rastermaß = 100/200/80 mm.
Fase max. 2/2 mm.
Baustoffgemisch für Bettung und Fugen Kategorie
SZ18/LA20.
Bettung aus Baustoffgemisch 0/5, Anteil an Körnung unter 2 mm max. 30 Massenprozent, E CS35, C 90/3.
Fuge mit Baustoffgemisch 0/4, GU, F, E CS35, C 90/3,
Fugenmaterial einarbeiten und einschlämmen, Fugenschluss durch Einfegen und Einschlämmen herstellen.
Steine im Läuferverband verlegen.
Menge: 110,000 m2

**2.4.8 Pflastersteine zuarbeiten aus Beton*Dicke 6-8 cm**
StL-Nr. 2231151950101
Pflastersteine auf Passmaß trennen und Pflastersteine
an Kanten und Einfassungen oder an Aussparungen und
Einbauten über 1,00 m2 Einzelgröße zuarbeiten, nassschneiden oder behauen.
Das Zuarbeiten, Nassschneiden oder Behauen der Pflastersteine an Aussparungen und Einbauten bis zu 1,00 m2
Einzelgröße wird gesondert vergütet.
Art = Pflastersteine aus Beton.
Dicke 6 bis 8 cm.
Menge: 150,000 m

**2.4.9 Bordstein aus Beton setzen BSt. RB 15x22 cm*an Rinne mit BewF gerader Stein F-beton Unt. AG**
StL-Nr. 22311531110001192
Bordstein aus Beton setzen. Breite der Rückenstütze
mind. 15 cm.
Bordstein = RB 15 x 22 cm.
Bordstein mit Bewegungsfugen an Rinne.
Gerader Stein.
Rückenstütze 'bis 15 cm'
Fundamentbeton nach Unterlagen des AG herstellen.
Menge: 150,000 m

**2.4.10 Bordstein aus Beton setzen BSt. TB 8x20 cm*gerader Stein bis 10 cm unt. OK**
StL-Nr. 22111531108000119
Bordstein aus Beton setzen. Breite der Rückenstütze
mind. 15 cm.
Bordstein = TB 8 x 20 cm.
Gerader Stein.
Rückenstütze bis 10 cm unter Oberkante Bordstein. Beton
mit einer Druckfestigkeit (Einzelwert) am Bohrkern von
mind. 12 MPa.
Fundamentbeton 'C 12/15, 20 cm dick.'
Menge: 5,000 m

**2.4.11 Bordstein aus Beton setzen BSt. TB 10x25 cm*gerader Stein*F-beton 12 MPa**
StL-Nr. 22111531106000191
Bordstein aus Beton setzen. Breite der Rückenstütze
mind. 15 cm.
Bordstein = TB 10 x 25 cm.
Gerader Stein.
Rückenstütze 'nach Unterlage des AG'
Fundamentbeton mit einer Druckfestigkeit (Einzelwert)
am Bohrkern von mind. 12 MPa.
Menge: 50,000 m

**2.4.12 Bordstein trennen TBSt. 10/30-8/20*BSt.nassschneiden BSt. Gehrung tr.**
StL-Nr. 2211153262102
Bordstein auf Passmaß trennen.
Bordstein aus Beton ca. 10/30 bis 8/20 cm.
Bordstein trennen durch Nassschneiden.
Bordstein auf Gehrung trennen.
Menge: 35,000 St

**2.4.13 Bewegungsfuge in Borden herstellen Fugenl. b. 30 cm*verf. Pflasterfm.**
StL-Nr. 22111551611
Bewegungsfuge in einer Dicke von 8 mm bis 15mm in Borden herstellen.
Fugenlänge bis 30 cm.
Verfüllen mit Pflasterfugenmasse. Unterfüllung mit Band
aus PU-Kautschuk mit Shore A-Härte (ShA) 50 +/-10, nach
DIN ISO 7619-1:2012-02.
Menge: 35,000 St

**2.4.14 Bewegungsfuge im Fundament herst. Fuge unter Borden*Band mit PU-Kaut.**
StL-Nr. 22111550631
Bewegungsfuge im Fundament von Streifen, Rinnen und
Borden mit einer Dicke von 8 mm bis 15 mm herstellen.
Fuge unter Bord.
Bewegungsfuge mit Band aus PU-Kautschuk mit Shore A-
Härte (ShA) 50 +/-10, nach DIN ISO 7619-1:2012-02.
Menge: 35,000 St

**2.4.15 Rinne mit Pflast. aus Beton herst. Bordrinne*Pfst.160/160/140 o.F., m. Vorsatz.*3-zeilig Fundamentbeton*Fuge Typ B**
StL-Nr. 22311542111131100
Rinne mit Pflastersteinen aus Beton herstellen. Mehrzeilige Rinne ist mit beidseitigen Schnurkanten herzustellen.
Bordrinne.
Format für Rastermaß des Pflastersteins = 160/160/140
mm.
Ohne Fase, mit Vorsatzbeton.
Breite 3-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 210,000 m

**2.4.16 Bewegungsfuge im Fundament herst. Fuge unter Rinne*Band mit PU-Kaut.**
StL-Nr. 22311550621
Bewegungsfuge im Fundament von Streifen, Rinnen und
Borden mit einer Dicke von 8 mm bis 15 mm herstellen.
Fuge unter Rinne.
Bewegungsfuge mit Band aus PU-Kautschuk mit Shore A-
Härte (ShA) 50 +/-10, nach DIN ISO 7619-1:2012-02.
Menge: 35,000 St

**2.4.17 Bewegungsf. in Str. u. Ri. herst . Fuge in Rinnen*Breite ü. 40-50cm verf. Pflasterfm.**
StL-Nr. 2231155112401
Bewegungsfuge in Streifen und Rinnen herstellen. Fugenbreite 8 mm bis 15 mm.
Fuge in Rinne.
Streifen-/Rinnenbreite über 40 bis 50 cm.
Verfüllen mit Pflasterfugenmasse. Unterfüllung mit Band
aus PU-Kautschuk mit Shore A-Härte (ShA) 50 +/-10, nach
DIN ISO 7619-1:2012-02.
Menge: 35,000 St

#### 2.5 Verkehrsbeschilderung

**2.5.1 Verkehrsschild abbauen Größe bis 1,1 m2*Rohrpf. bis 76,1 Fundament entf.*neben d. Fahrbahn*Geeig.Boden verf.**
StL-Nr. 22113001110051192
Verkehrsschild ggf. mit Aufstellvorrichtung abbauen.
Schildgröße bis 1,1 m2.
Aufstellvorrichtung = Rohrpfosten, DU bis 76,1 mm abbauen.
Fundament entfernen.
Schild neben der Fahrbahn.
Abgebaute Stoffe 'bauseits lagern. '
Fundamentlöcher mit geeignetem Boden des AN verfüllen
und verdichten.
Menge: 4,000 St

**2.5.2 Verkehrsschild anbringen Ronde*Größe 1 einseitig*Folie RA 1 3 mm dick*St.Rohrsch.PlanII**
StL-Nr. 22113010101111229
Verkehrsschild nach Unterlagen des AG anbringen.
Schild = Ronde.
Größe 1.
Einseitig.
Mit retroreflektierender Folie der Klasse RA 1.
Schild = flach, 3 mm dick.
Befestigung mit Stahl-Rohrschelle, feuerverzinkt, nach
IVZ-Norm, Standardplan II. Verschraubung aus nicht rostendem Stahl mind. der Stahlsorte A 2.
Anbringung 'innerhalb der Grünfläche bzw. Bankett.'
Menge: 4,000 St

#### 2.6 Vegetationsflächen

**2.6.1 Baumstumpf, lose gelagert, aufnehmen und umsetzten**
Baumstumpf, lose gelagert, Durcmesser bis 1,00 m,
aufnehmen und umsetzten innerhalb von 500 m.
Menge: 1,000 St

**2.6.2 Oberboden liefern und andecken*3 cm unter Fahrb. Andeckung 20 cm**
StL-Nr. 2121061759204
Oberboden liefern und profilgerecht andecken. Abgerechnet werden die angedeckten Flächen.
Andeckung 'neben Banketten sowie Seitenstreifen und
Anpassungsflächen'
Einbau 3 cm unter Fahrbahnrand.
Dicke der Andeckung 20 cm.
Menge: 290,000 m2

**2.6.3 Rasenansaat mit RSM herstellen*Feinplanum lock. Menge 15 g/m2*RSM 7.1.2**
StL-Nr. 218107202091320
Rasenansaat mit RSM herstellen. Saatgut ohne Entmischung ausbringen, einarbeiten und andrücken.
Fläche 'alle Oberbodenandeckungen auf Seitenstreifen,
Angleichungen etc. einschl. Abdeckung mit 3 cm
steinfreiem, krümeligen Oberboden'
Feinplanum feinkrümelig lockern.
Saatgutmenge = 15 g/m2.
Regelsaatgutmischung (RSM) 7.1.2 Landschaftsrasen -
Standard mit Kräutern.
Menge: 290,000 m2

**2.6.4 Vegetationsfläche wässern**
StL-Nr. 211107603
Vegetationsfläche wässern. Wassermenge je Wässerungsgang und m2 nach Unterlagen des AG. Wasser liefern. Ab-
gerechnet wird die eingebrachte Wassermenge.
Menge: 15,000 m3

**2.6.5 Rasen mähen Bösch., Trennstr.*F.-pflege Verw. Wahl AN**
StL-Nr. 211107607060103
Rasen mähen.
Mähfläche = Böschungen, Seitentrennstreifen und Mulden.
Während der Fertigstellungspflege.
Mähgut der Verwertung nach Wahl des AN zuführen.
Menge: 290,000 m2

**2.6.6 Schutz für Baumstamm herstellen StU ü. 50-100 cm*Polst.flex.Drai. Brett 24 mm*Höhe mind. 2,00m Schutz Verwert.AN**
StL-Nr. 221107004211101
Schutz für Baumstamm durch Mantel mit Polsterung herstellen und während der Bauzeit vor- und unterhalten.
Der Mantel darf den Baumstamm und die Wurzelanläufe
nicht berühren.
Stammumfang über 50 bis 100 cm.
Polsterung des Stammes mit flexiblen Kunststoff-
Drainrohren.
Mantel aus Brettern, 24 mm dick, lückenlos befestigen.
Mantelhöhe mindestens 2,00 m.
Schutz nach Beendigung der Bauarbeiten abbauen und nach
Wahl des AN verwerten.
Menge: 1,000 St

### 3 Regenentwässerung

#### 3.1 Rigole

**3.1.1 Graben herstellen * Tiefe über 1,00-1,20 m Boden Verwert. AN * Abrechnung Abtrag**
Graben profilgerecht herstellen.
Sohlenbreite der Rigole '0,80 m.'
Grabenbreite nach Wahl des AN. Abgerechnet wird die
Breite der Rigole.
Grabentiefe über 1,00 m bis 1,20 m.
Boden nach Wahl des AN verwerten.
Menge: 25,000 m3

**3.1.2 Baustoff lief.,in Leitungsgr. einb .*Tiefe bis 1,25 m Rohr bis DN 150 Abrechnung senkr.**
StL-Nr. 224108238911091
Baustoff nach Unterlagen des AG liefern, in Leitungsgraben einschließlich Schachtbaugruben einbauen und
verdichten. Einbaudokumentation nach Unterlagen des AG
übergeben.
Baustoff 'F1-Boden.'
Grabentiefe bis 1,25 m.
Breite der Grabensohle für Rohr bis DN 150.
Baustoff 'oberhalb Rigole bis Planum einbauen und
verdichten.'
Abrechnung mit senkrechten Wänden entsprechend
der Abrechnung beim Aushub.
Menge: 15,000 m3

**3.1.3 Geotextil in Sickeranlagen einbauen*GRK 4 Abr. Überd.Filter**
StL-Nr. 224106413910002
Geotextil als Filter nach Unterlagen des AG in Sickeranlagen einbauen. Überlappung mindestens 0,50 m. Erforderliche Nutzungsdauer über 25 Jahre. Sickermaterial,
Sickerrohre und Erdarbeiten werden gesondert vergütet.
Filter 'in Rigole allseitig einbauen.'
Geotextilrobustheitsklasse 4.
Abrechnung nach überdeckter Filterfläche.
Menge: 80,000 m2

**3.1.4 Senkrechte Sickerschicht herstellen im Straßenkörp.*B bis 1,20 m*Kies 16/32**
StL-Nr. 224110219119004
Senkrechte Sickerschicht durch Einfüllen und Verdichten
von Filtermaterial in vorhandenen Graben herstellen.
Sickerrohrleitungen werden gesondert vergütet. Ab-
rechnung nach Raummaß der Sickerschicht.
Graben im Bereich des Straßenkörpers.
Grabenbreite bis 1,20 m.
Grabentiefe '0,80 m.'
Filter aus Kies 16/32.
Menge: 20,000 m3

**3.1.5 Sickerrohrleitung verlegen i.lieg.Sickersch. Vollsickerrohr*PE-HD-Rohr,Typ R2 Tiefe bis 1,25 m**
StL-Nr. 224110229191101
Sickerrohrleitung in Sickeranlage verlegen. Schachtanschluss wird gesondert vergütet.
Einbau in liegende Sickerschicht.
Rohr DN/ID '300'
Vollsickerrohr (TP).
Rohr aus PE-HD Typ R 2 (innen glatt, außen gewellt).
Fließsohlentiefe bis 1,25 m.
Menge: 25,000 m

#### 3.2 Ablaufleitung, Straßenabläufe

**3.2.1 Leitungsgraben herstellen*Tiefe bis 1,25 m Rohr bis DN 150*lag. i./ver.o.Lz. Aushub verwerten*Abr. senkrecht**
StL-Nr. 22410820791101021
Leitungsgraben profilgerecht herstellen. Straßenaufbruch wird gesondert vergütet.
In gewachsenem Boden. Homogenbereiche 'A und B.'
Grabentiefe bis 1,25 m.
Breite der Grabensohle für Rohr bis DN 150.
Aushub zur Wiederverwendung innerhalb der Baustelle
lagern, nach Verlegen der Leitung in Graben oberhalb
der Leitungszone einbauen und verdichten einschl. ggf.
erforderlicher Wasserzugabe.
Zum Verfüllen nicht verwendeten Aushub nach Wahl des AN
verwerten.
Abrechnung mit senkrechten Wänden. Grabenbreite
nach DIN 18 300 ohne Berücksichtigung eines Verbaus.
Menge: 50,000 m3

**3.2.2 Zulage aus vorhergehender Position für den Mehraushub**
Zulage aus vorhergehender Position für den Mehraushub
des Straßenablaufes gegenüber dem Leitungsgraben.
Mehrtiefe bis 0,50 m.
Menge: 1,000 m3

**3.2.3 Baustoff lief.,in Leitungsgr. einb .*Tiefe bis 1,25 m Rohr bis DN 150 Abrechnung senkr.**
StL-Nr. 224108238911091
Baustoff nach Unterlagen des AG liefern, in Leitungsgraben einschließlich Schachtbaugruben einbauen und
verdichten. Einbaudokumentation nach Unterlagen des AG
übergeben.
Baustoff 'Kies-Sand 0/16.'
Grabentiefe bis 1,25 m.
Breite der Grabensohle für Rohr bis DN 150.
Baustoff 'oberhalb Rohrscheitel in Leitungszone bis 30
cm einbauen und verdichten.'
Abrechnung mit senkrechten Wänden entsprechend
der Abrechnung beim Aushub.
Menge: 15,000 m3

**3.2.4 Kunststoffrohrle-itung herstellen*PE-HD-Rohr Verb. Wahl AN*Bettung Typ 1 Tiefe bis 1,25 m*Überdeckg.0,5-1 m**
StL-Nr. 22411033491111100
Entwässerungsleitung aus Kunststoffrohren nach statischen und konstruktiven Erfordernissen herstellen. An-
schluss an Schacht sowie Formstücke werden gesondert
vergütet.
Rohr DN/ID '150.'
Rohr aus PE-HD.
Rohrverbindung nach Wahl des AN.
Bettung nach DIN EN 1610, Typ 1 herstellen. Boden für
Leitungszone liefern und einbauen.
Fließsohlentiefe bis 1,25 m.
Überdeckungshöhe 0,50 bis 1,00 m.
Menge: 50,000 m

**3.2.5 Rohranschluss herstellen (Zul.) Anschluss DN 150*AL Kunststoff**
StL-Nr. 2241103642390
Rohranschluss an Sammelrohrleitung herstellen, An-
schluss abdichten. Vergütet wird der Mehraufwand für
das Herstellen des Anschlusses einschließlich Pass- und
Sattelstücke gegenüber der bis zur Innenfläche der Sammelrohrleitung durchgemessenen Rohrleitung.
Rohr DN/ID der Anschlussleitung 150.
Anschlussleitung aus Kunststoff.
Sammelleitung 'aus Kunststoff DN 150. Anschluss durch
Abzweig.'
Menge: 1,000 St

**3.2.6 Fertigteil-Schacht herstellen Kunststoff T ü.1,00 - 2,00 m*Aufl. C 8/10,10cm Durchlaufrinnen**
StL-Nr. 22411041539023003
Fertigteil-Schacht mit Schachthals einschließlich der
Öffnungen für die Rohranschlüsse herstellen. Erforderliche Auflageringe einbauen. Schachtabdeckung und An-
schluss der Rohrleitungen werden gesondert vergütet.
Schacht aus Kunststoff-Fertigteil aus PE-HD mit integrierter Steighilfe.
Schacht DU '800 mm.'
Lichte Schachttiefe über 1,00 bis 2,00 m.
Auflager aus Beton C 8/10, 10 cm dick, herstellen.
Schachtsohle aus Ortbeton C 16/20 mit eingearbeiteten
Durchlaufrinnen und Zementglattstrich herstellen.
Menge: 2,000 St

**3.2.7 Schachtabdeckung aufsetzen DIN 19584, D, G*Deckel/Einlage planmäßige Höhe*Mörtel M20**
StL-Nr. 224110454201101
Schachtabdeckung, mit lichter Weite mindestens 610 mm
und rundem Rahmen, aufsetzen.
Klasse D 400, Ausführung nach DIN 19584, mit Rahmen aus
Gusseisen.
Deckel mit dämpfender Einlage.
Schachtabdeckung auf planmäßige Höhe setzen.
Fuge zwischen Fertigteilen mit Mörtel M20 vollflächig
unter Verwendung von mindestens drei Distanzstücken
entsprechender Festigkeit herstellen, Fugen glattstreichen.
Menge: 2,000 St

**3.2.8 Schachtanschluss herstellen (Zul.) Rohr DN 150*Beton-Rohr Betonfertigteile*Anschluss+Gelenk**
StL-Nr. 224110362031103
Rohrleitung an Schacht anschließen, Anschluss abdichten. Vergütet wird der Mehraufwand für das Herstellen
des Anschlusses einschließlich Passstücke gegenüber der
bis zur Innenfläche des Schachtes durchgemessenen Rohrleitung.
Rohrleitung DN/ID 150.
Rohr aus Beton.
Schacht aus Betonfertigteilen.
Anschluss mit Schachtanschlussstück und Gelenkstück.
Menge: 2,000 St

**3.2.9 Schachtanschluss herstellen (Zul.) Rohr DN 300*Beton-Rohr Betonfertigteile*Anschluss+Gelenk**
StL-Nr. 224110362061103
Rohrleitung an Schacht anschließen, Anschluss abdichten. Vergütet wird der Mehraufwand für das Herstellen
des Anschlusses einschließlich Passstücke gegenüber der
bis zur Innenfläche des Schachtes durchgemessenen Rohrleitung.
Rohrleitung DN/ID 300.
Rohr aus Beton.
Schacht aus Betonfertigteilen.
Anschluss mit Schachtanschlussstück und Gelenkstück.
Menge: 2,000 St

**3.2.10 Straßenablauf einbauen mit Erdarb. B.2a/M.3a Dicht.*Schaft Form 5b 1 ZwTeil 6a*Aufl-Ring 10a Aufl. C 8/10,10cm*Tiefe bis 1,25 m eing. verd. Bod.**
StL-Nr. 22411051751111110
Straßenablauf aus Betonfertigteilen einbauen. Fugen mit
Mörtel M20 dichten und glattstreichen. Aufsatz wird gesondert vergütet. Erdarbeiten ausführen.
Boden Form 2a und Muffenteil Form 3a mit Abgang horizontal und eingebautem Steckmuffendichtelement.
Schaft Form 5b (295 mm hoch).
Ein Zwischenteil Form 6a (295 mm hoch).
Auflagering Form 10a (für quadratische Aufsätze).
Auflager aus Beton C 8/10, 10 cm dick, herstellen.
Aushubtiefe ab OK Straßenablauf bis 1,25 m.
In vom AN eingebauten und verdichteten Boden. Aushub
seitlich lagern und zum Verfüllen verwenden. Überschüssigen Aushub nach Wahl des AN verwerten.
Menge: 3,000 St

**3.2.11 Aufsatz f. Straßenablauf aufsetzen 500x500, D, Begu*Höhe planmäßig Mörtel M20**
StL-Nr. 22411052301000011
Aufsatz für Straßenablauf aufsetzen.
Klasse D 400, Ausführung nach DIN 19 583, 500x500, mit
Rahmen aus Gusseisen mit Beton.
Aufsatz auf planmäßige Höhe setzen.
Fuge zwischen Fertigteilen mit Mörtel M20 vollflächig
herstellen, Fugen glattstreichen.
Menge: 3,000 St

**3.2.12 Warnband für RW-Anschlussleitung liefern und verlegen.**
Warnband für RW-Anschlussleitung und Rigole liefern und
verlegen.
Menge: 80,000 m

**3.2.13 Prüfung des Sondierwiderstandes mit Rammsondierung**
Prüfung des Sondierwiderstandes mit Rammsondierung nach
DIN 4094 für den Rohrgraben. Die Mindestschlagzahl ist
für den geforderten Verdichtungsgrad entsprechend der
verwendeten Bodenarten zu ermitteln.
Menge: 3,000 St
